# GS Sommerhofen - Dachsanierung Pavillons
Angebotsaufforderung (GAEB 90, DA83)
DV-Nummer: 12040
Währung: EUR

## Dachabdichtungsarbeiten
Datum: 20.06.24

*Hinweis*
Die Baustelle betrifft 2 von 3 Pultdächern der
aneinandergebauten 2-geschossigen Pavillons im
Schulhof der
Grundschule Sommerhofen, Sommerhofenstraße 91 in 71067
Sindelfingen.

Die Gebäude wurden ca. 1962 errichtet. Das Dach und
die Unterkonstruktion stammen noch aus dieser Zeit.
Die Dachneigungen der Pultdächer betragen ca. 8 Grad.
Die Leistungen betreffen ausschließlich Pavillon 2
und 3.
Pavillon 1 wurde bereits im Jahr 2022 saniert.

Der Zufahrt zur Baustelle erfolgt, wie im
Baustellenzufahrtsplan und Baustelleneinrichtungsplan
dargestellt,
über den Schulhof von der Sommerhofenstrasse aus. Der
Zugang zur Baustelle erfolgt über ein Gerüst.

Anfallender Bauschutt ist vom Auftragnehmer zu
entsorgen.

Die Bauarbeiten erfolgen im laufenden Schulbetrieb.
Die Betriebszeiten sind von 7:30 h - 17:30 h.
Auf die Belange des Schulbetriebes ist während der
Ausführung Rücksicht zu nehmen.

### Titel 01 Baustelleneinrichtung

*Hinweis*
Allgemeines:

Bei den nachfolgend aufgeführten Arbeiten handelt es
sich um Arbeiten, die im Bestand auszuführen sind.
Die angegebenen Maße sind ca. Werte.

Ein örtliches Aufmaß erfolgt durch den Auftragnehmer.

Grundlage der Ausschreibung ist die VOB, in der zum
Datum der Ausschreibung gültigen Form. Ergänzend dazu
sind sämtlich für die Arbeiten geltenden DIN - und EU
Normen sowie Richtlininen zu berücksichtigen.

Es wird besonders darauf hingewiesen, daß auf den
Unfallschutz und die Absicherung der Arbeitsbereiche zu
achten ist.

Baustrom und Bauwasser kann vom vorhandenen Hausnetz
entnommen werden, (siehe besondere
Vertragsbedingungen).
Im Einzelfall ist die Entnahmenstelle mit dem
Hausmeister zu klären. Die Zuleitungen zum
Arbeitsbereich sind jeweils Sache des AN.

Der AN hat sich vor Angebotsabgabe über die Baustelle
umfassend zu informieren.

Das Gebäude wurde ca. 1962 errichtet, das Dach und die
Unterkonstruktion stammen noch aus dieser Zeit.
Die Dachneigungen betragen ca. 8 Grad. Die Leistungen
betreffen jeweils das Hauptdach von insgesamt
zwei Pavillons der GS Sommerhofen.
Ein Pavillon ist ca. 25 m lang, 10 m breit und ca. 9 m
hoch.

Grundlagen sind:

- die Fachregeln des Deutschen Dachdeckerhandwerkes
- Verlegerichtlinien der genannten Hersteller
- alle relevanten DIN-Normen und EN-Normen

**01.1 Baustelleneinrichtung**
Baustelleneinrichtung
mit allen für die Dacharbeiten erforderlichen Geräten,
Werkzeugen, Kränen, Hebezeugen, Maschinen,
Geräte, Montagevorrichtungen, Gerüstaufzüge,
und Sicherungen unter Berücksichtigung der
Unfallverhütungsvorschriften,
Müllbeseitigung inkl. Deponiegebühr.

Laufende Reinigung der
Arbeitsflächen, Beseitigung und fachgerechte
Entsorgung des
hierbei anfallenden Schuttmaterials.

Das Fassadengerüst wird bauseits gestellt.

Vorhalten der Baustelleneinrichtung für sämtliche in
der
Leistungsbeschreibung aufgeführten Leistungen

Räumen und Säubern der Baustelle sämtliche
Restmaterialien
und Abfälle des Gewerkes sind fachgerecht zu entsorgen
Menge: 1,000 psch

**01.2 Bauzaun**
Bauzaun liefern und aufstellen, inkl. Abbau nach
Abschluss der
Arbeiten, Vorhalten für die Dauer der Arbeiten.
Bauzaun aus mobilen Stahlrahmenelementen
mit Rundstahlfüllstäben, Stützenfüßen
aus Beton, einschl. sämtlicher Verbindungen,
Kupplungen etc.,
Zaunhöhe: 2,00 m
Die einzelnen Bauzaunelemente müssen
mit Schraubkupplungen fest verbunden sein.

Vorhaltung 8 Wochen

Nach Beendigung der Arbeiten Bauzaun
täglich sicher abschließen.

Die sichere Abgrenzung zur Pausenfläche der
Schule muss zu jedem Zeitpunkt gegeben sein.
Menge: 150,000 m

**01.3 WC**
Baustellen-WC
Aufstellen und Vorhalten,
incl. aller erforderlichen Leerungen
während der Dauer der Arbeiten.

WC nach Abschluss der Arbeiten räumen.
Menge: 1,000 psch

**01.4 Zulage Erschwernis**
Die Sanierung des Daches findet im laufenden Betrieb
statt.
Dies ist zu berücksichtigen und in dieser Position zu
kalkulieren.

Zulage für Erschwernis:

Wetterbedingte Unterbrechungen der Arbeiten sind
hier mit einzukalkulieren.
Es muss gewährleistet sein, dass zu keiner Zeit
Wasser ins Gebäude gelangt.
Entsprechende Schutzmaßnahmen sind vorzusehen.

Der Rückbau des Daches kann deshalb nur Zug um
Zug mit dem Neubau der Abdichtung erfolgen.
Bei Unterbrechung der Arbeit, z.B. abends, muss die
Dachfläche wieder sicher geschlossen werden.
Bei Wiederaufnahme, z.B. morgens, müssen diese
Vorkehrungen wieder zurückgebaut werden.
Diese Unterbrechungen der Arbeiten sind in dieser
Position zu kalkulieren.

Die Dachabdichtungsarbeiten sind in Abstimmung
und Zug um Zug mit dem Gewerk Flaschnerarbeiten
durchzuführen.

Die Erschwernis für die Abstimmung mit den
Flaschnerarbeiten
und Unterbrechungen der Dachabdichtungsarbeiten ist
hier
einzurechnen und wird nicht zusätzlich vergütet.
Menge: 1,000 Psch

**01.5 Wassersaugarbeiten**
In diese Position sind sämtliche Wassersaug-  und
Trocknungsarbeiten für die einmalige Trocknung der
Dachfläche (500 m²) einzukalkulieren.
Abrechung erfolgt nach m².

Die Bauleitung ist umgehend zu informieren
und hat die Arbeiten frei zu geben,
vor Durchführung der Arbeiten.
Menge: 2000,000 m²

### Titel 02 Abbrucharbeiten

**02.1 Vorbehandlung Asbest-Wellplatten**
Dachfläche aus Asbest-Wellplatten vor Beginn der
Arbeiten mit faserbindenden Mitteln vollflächig
besprühen.

Material Prodisol AV 15 oder gleichwertig.

Angebotenes
Material......................................
Menge: 500,000 m2

**02.2 Demontage Dacheindeckung**
Demontage bzw. Ausbau und Entsorgung eines Dachbelages
aus alten Asbest-Wellplatten.
Platten zur Erde schaffen, aufladen, abtransportieren
und fachgerecht entsorgen.
Die Vorschriften der TRGS 519 sind einzuhalten.

Sämtliche erforderlichen Maßnahmen bezüglich
Handhabung und Durchführung sind einzukalkulieren.

Dies betrifft auch die Bereitstellung von Containern,
Euro-Big-Bag Uni-Asbest 2S oder gleichwertig,
und die Schutzausrüstungen.

Vorlage der Deponiescheine bei der Bauleitung.
Vorlage der Eingnung nach TRGS 519 bei der Bauleitung.

Entsorgungskosten in separater Position.
Menge: 500,000 m2

**02.3 Zulage Erschwernis**
Erschwernis für das Ausbauen stark verwitterter
Eternitplatten
sowie der Unterkonstruktion usw. dieser Ausschreibung.

Eine Verkleidung des Gerüstes mit Schutzscreen
als Staubschutz ist bauseits vorhanden,
siehe beliegende Fotos.

Die Vorschriften der TRGS 519 sind einzuhalten.
Sämtliche erforderlichen Maßnahmen bezüglich
Handhabung und Durchführung sind einzukalkulieren.

Dachflächen, Eternitplatten und Unterkonstruktion
während des
Ausbauens laufend absaugen mit geeignetem Sauger der
Staubklasse H.

Beim Ausbau sind alle betroffenen Flächen,
einschließlich der
Gerüstflächen und der Hofflächen im Erdgeschoss,
abzusaugen
und laufend zu reinigen.

Nach erfolgtem Rückbau / Abriss sind alle
kontaminierten
Flächen vollständig zu reinigen, abzusaugen, auch der
bauseitige Schutzscreen an bauseitigem Fassadengerüst.

Alle Plattenreste und jeglicher Baumüll sind
vollständig zu
entfernen, abzutransportieren und fachgerecht zu
entstorgen.

Entsorgungskosten in nachfolgender Position.
Menge: 1,000 psch

**02.4 Entsorgungskosten Deponie**
Sämtliche Entsorgungskosten für die Asbestzementplatten
dieser Ausschreibung.

Ein Nachweis der Deponie über die fachgerechte
Entsorgung ist
dem Auftraggeber vorzulegen.
Menge: 9,400 t

**02.5 Demontage Dachrinne und Fallrohre**
Demontage und Entsorgung von

Dachrinnen, Dachrinnenhalter, Einlaufbleche
incl. Befestigungsmittel,

Fallrohre incl. Halter und Befestigungsmaterial.

Incl. Entsorgungskosten,
der Entsorgungsnachweis ist vorzulegen.
Menge: 77,000 m

**02.6 Demontage Blitzableiter / Blechteile**
Demontage bzw. Ausbauen und Entsorgung von
Blitzableitern und von diversen Blechverwahrungen,
Metallteilen und Verkleidungen aus verschiedenen
Metallen.
ca. 150 m Blitzableiter und 80 m Seitenbleche,

incl. Entsorgungskosten.
der Entsorgungsnachweis ist vorzulegen.
Menge: 1,000 psch

**02.7 Demontage vorhandener Dachunterkonstruktion**
Demontage und Entsorgung der Unterkonstruktion der
zuvor
beschriebenen Well-Platten, bestehend aus Kanthölzern,
Lattung, Dampfsperre (max. 2 Lagen).
Die Kanthölzer sind mit Dolden in die Betondecke
einbetoniert. Das deckenbündige Abtrennen der Dolden
ist in den Einheitspreis mit einzukalkulieren.

Incl. Entsorgungskosten,
der Entsorgungsnachweis ist vorzulegen.
Menge: 500,000 m2

**02.8 Abriß Gully und Dunstrohre**
Abriß Dunstrohre.
Vorhandene zweiteilige Dunstrohre bis d = 150 mm
ausbauen, anfallenden Schutt abtransportieren
und entsorgen, einschl. Entsorgungsgebühr.
Menge: 8,000 St

### Titel 03 Flachdachabdichtung

*Hinweis*
Die Grundlagen sind:

- Herstellervorschriften
- Landesbauordnung des jeweiligen Bundeslandes
- alle relevanten DIN- und EN-Normen bzw.
 Verbandsrichtlinien
- alle relevanten Sonderbauvorschriften
- VOB, Teil B und C
- Gebäude Energie Gesetz
- Brandschutzprüfung nach DIN CEN/TS 1187,
  Klassifizierung nach DIN EN 13501 - 5  (BROOF (t1))
- ETAG 005 für Flüssigkunststoffe

Unterschreitungen der Leistungs- und
Funktionsanforderungen der genannten Produkte sind
nicht zulässig.
Maßgeblich für die Gleichwertigkeit sind die
technischen Spezifikationen und Herstellervorgaben.
Die Nachweise sind mit dem Angebot einzureichen.

Zusätzlich sind folgende Hersteller-Nachweise zu
erfüllen:

- Güteüberwachung für Abdichtungs- und Dämmmaterialien
- Qualitätsmanagement des Herstellers nach DIN EN ISO
 9001
- Umweltmanagement des Herstellers nach EN ISO 14001
- Energiemanagement des Herstellers nach DIN EN ISO
 50001
- Ökobilanz (EPD) für Abdichtungs- und Dämmmaterialien

* Die Unfallverhütungsvorschriften der Berufsverbände
sind einzuhalten.

STOFFE UND BAUTEILE, GEWÄHRLEISTUNG:

Eine 10-jährige Wurzelschutzgarantie des Herstellers
der Wurzelschutzfolie bzw. der wurzelfesten Abdichtung
wird Vertragsbestandteil.

**03.1 Dachflächenuntergrund vorbereiten**
Dachflächen besenrein abfegen,
kleine Unebenheiten abstoßen,
vorhandene Blasen entfernen.
Anfallenden Schutt aufnehmen und
fachgerecht entsorgen.
Menge: 500,000 m2

**03.2 Kaltbitumen-Voranstrich**
Kaltverarbeitbarer Bitumenvoranstrich auf
Lösungsmittelbasis,
schnelltrocknend, auf den gereinigten Untergrund,
einschl. aller
An- und Abschlüsse, streichen oder spritzen und
durchtrocknen
lassen.

Verbrauch:  ca. 0,3 kg/m²

Hinweis:
Der Untergrund muss frei von Trennschichten wie
z.B. Sprühfolien oder Ölen sein, diese sind im
abtragenden Verfahren zu entfernen.

Der Voranstrich muss vor dem Aufbringen der nächsten
Lage ausreichend ablüften.

angebotenes Fabrikat: .....................
Menge: 500,000 m2

**03.3 Verbreiterung Dachrand**
Liefern und montieren eines Dachrandes
aus wasserfest verleimten Mehrschichtplatten,
2-fach lasiert.
Farbe nach Wahl des Auftraggebers.

Plattenstärke: ca. 25 mm.
Zuschnittbreite:  ca. 60 cm
Auskragung ca. 20 cm
Incl. Holzschutz (Kesseldruckimprägnierung) für den
Einsatz im Freien nach DIN 68 800 Teil 3
oder gleichwertig.
Abrechnung erfolgt nach lfm (gemessen am Hausgrund).

Liefern und montieren incl. aller Befestigungsmittel
wie Schrauben und Dübel.

Detail siehe Anlage.
Menge: 59,000 lfdm

**03.4 Attikaaufkantung**
Liefern und montieren einer senkrechten
Attikaaufkantung
bestehend aus 3 Lagen Randbohlen h/b 100/150 mm
übereinander.
Die untere Randbohle mit schrägem Fuß
zur Aufnahme des Dachgefälles.
Dachneigung 8-12°

Attikaaufkantung zur Erhöhung des Dachrandes um ca. 30
cm.

Liefern und montieren incl. aller Befestigungsmittel
wie Schrauben und Dübel.

Detail siehe Anlage.

Imprägniert, incl. Unterkonstruktion für Gefälle der
Attikableche.
Menge: 57,000 lfm

**03.5 Dampfsperre**
Elastomerbitumen-Schweißbahn als Dampfsperrbahn nach
DIN
EN 13 970
Leistungs- und Funktionsanforderungen:
- Dicke ca. 4 mm
- oberseitig: feinbestreut, schwarz mit Nahtstreifen
- unterseitig: folienkaschiert
- offene Liegezeit bzw. UV-stabil: 6 Monate
- Trägereinlage: Kombinationsträger
  PET/Alu/PET + Glasvlies - Bsb23
- Durchtrittsicher
- Maximale Zugkraft nach DIN 12311-1:
  l: > 650 N/50 mm, q: > 500 N/50 mm,
- Dehnung nach DIN 12311-1: l + q: > 3 %
- Diffusionswiderstand (Sd-Wert) nach
  DIN EN 1931: > 1500 m
- Kaltbiegeverhalten nach DIN EN 1109: < -30 °C
- Wärmestandfestigkeit nach DIN EN 1110: > + 110 °C
- Widerstand gegen stoßartige Belastung nach
  DIN EN 12691: > 300 mm Verfahren B
- kurzfristige Behelfsabdichtung
liefern und gem. Herstellervorgaben auf den Betonuntergrund möglichst vollflächig verschweißen. Längsnaht- und Kopfstoßüberdeckung mind. 8 cm breit fachgerecht verschweißen.
Stöße versetzt anordnen.
Im Bereich von An- und Abschlüssen sowie Dachdurchdringungen ist die Bahn luftdicht anzuschließen.

Fabrikat angeben ..............

Technische Datenblätter bitte beilegen.
Menge: 500,000 m2

**03.6 Wärmedämmung PIR 160mm**
PIR-Plandämmung: 160 mm dick

PIR FA TE F, Polyurethan-Hartschaumplatten
nach DIN EN 13165, für genutzte und nicht genutzte
Dachflächen
Leistungs- und Funktionsanforderungen:
- Anwendungstyp nach 4108-10: DAA dh,
  hohe Druckbelastbarkkeit
- Deckschichten: Aluminium
- umlaufenden Stufenfalz
- Wärmeleitfähigkeit nach
  DIN 4108-4: WLS 023
- Brandverhalten nach DIN EN 13501-1: Klasse E
  nicht brennend abtropfend, nicht glimmend
- klassifiziert nach DIN 18234-2
- Zugfestigkeit senkrecht zur Plattenebene
  nach DIN EN 1607: > 40 kPa - Bsb23
- Umweltproduktdeklaration EPD nach ISO 14025
- Wasseraufnahme nach DIN EN 12087: < 3 Vol. %
- nicht kapillaraktiv
- formaldehydfrei
- biologisch und bauökologisch unbedenklich
- geruchsneutral
- resistent gegen Schimmel und Verrottung
- PIR-stabilisiert mit PIR Index > 250
  (extrem hohe Dimensionsstabilität)
- widerstandsfähig gegen statische und
  dynamische Lasten
- nicht schmelzend und dauerhaft formbeständig bei
  hoher Wärmeeinwirkung
- Plattengröße: 600 x 1200 mm
liefern und auf der Dampfsperre mit Bauder Schaumkleber streifenweise windsogsicher nach DIN EN 1991,
Teil 1-4, verkleben. Platten versetzt anordnen und
dicht stoßen.

Angenommene Plattendicke:  160 mm

Angebotenes Fabrikat: ..................

Technische Datenblätter bitte beilegen.
Menge: 500,000 m2

**03.7 Wärmedämmung, Mehr- bzw. Minderdicke als Mehr- bzw. Minderpreis**
Wärmedämmung, Mehr- bzw. Minderdicke

Mehr- bzw. Minderpreis zur Position Wärmedämmung,
pro 2 cm Mehr- bzw. Minderdicke der
Wärmedämmung auf Nachweis.

Als Nachweis dient der Lieferschein.
Menge: 20,000 m2

**03.8 1. Lage Dachabdichtung**
Erste Lage der Abdichtung

Elastomerbitumen-Kaltselbstklebebahn als untere Lage
nach
DIN EN 13707, mit variabler Nahtfügetechnik.
Leistungs- und Funktionsanforderungen:
- Anwendungskurzzeichen nach
  DIN SPEC 20000-201: DU/E1 PYE-G200 KSP 3,5
- Dicke: ca. 3,5 mm
- oberseitig: hydrophobes Vlies
- unterseitig: Kaltselbstklebebitumen mit zweiteiliger
  Abziehfolie
- kurzfristige Behelfsabdichtung
- Trägereinlage: Glasgewebe
- Maximale Zugkraft nach DIN 12311-1:
  l + q: > 1000 N/50 mm -VSpf
- Dehnung nach DIN 12311-1: l + q: > 2 %
- Kaltbiegeverhalten nach DIN EN 1109: oben < -25 °C
  unten < -30 °C
- Wärmestandfestigkeit nach DIN EN 1110: > +100 °C
- Verhalten bei Brand von außen, im System geprüft
  nach DIN CEN/TS 1187 und eingestuft in BROOF(t1)
Liefern und gem. Herstellervorgaben auf den Untergrund
fachgerecht verlegen. Längsnaht- und Kopfstoßüberdeckung mind. 8 cm breit, unter Verwendung einer
Andrückrolle fachgerecht thermisch verschweißen.
Ein 45°-Eckschnitt ist an der unteren Lage im Bereich
des T-Stoßes auszuführen. Stöße versetzt anordnen.

Fabrikat: ........................

Technische Datenblätter bitte beilegen.
Menge: 500,000 m2

**03.9 2. Lage Dachabdichtung**
Oberlage der Abdichtung

Plasto-elastische hochwärmestandfeste Schweißbahn
als obere Lage nach DIN EN 13707, mit
Kombinationsträger
auf Polyesterbasis glasverstärkt.
Durchwurzelungsschutz nach FLL-Richtlinie ohne
den Einsatz von Herbiziden.
Leistungs- und Funktionsanforderungen:
- Anwendungskurzzeichen DIN SPEC 20000-201:
  DO/E1 PYP KTP S5
  DIN SPEC 20000-202: BA PYP KTP S5
- Dicke ca. 5,2 mm
- oberseitig: beschiefert graphitschwarz
- unterseitig: folienkaschiert
- Trägereinlage: Kombinationsträger (KTP) 250g/m²
- Maximale Zugkraft nach DIN 12311-1:
  l + q : 1000 N/50 mm (+/- 100)
- Dehnung nach DIN 12311-1: l + q >=45 % (+/- 5)
- Kaltbiegeverhalten nach DIN EN 1109: <= -15 °C
- Wärmestandfestigkeit nach DIN EN 1110: >= +150 °C
- Verhalten bei Brand von außen, im System geprüft
  nach DIN CEN/TS 1187 und eingestuft in BROOF(t1)
- wurzelresistent nach FLL-Richtlinie, einschließlich
  rhizombildender Quecke
- Mecopropfreiheit nach DIN CEN/TS 16637-2, ohne den
  Einsatz von Herbiziden
Liefern und gem. Herstellervorgaben auf den Untergrund
fachgerecht vollflächig verschweißen. Längsnaht- und
Kopfstoßüberdeckung min. 8 cm breit fachgerecht
verschweißen. Stöße versetzt anordnen.

Angebotenes Fabrikat ............. .............

Technische Datenblätter bitte beilegen.
Menge: 500,000 m2

**03.10 Mechanische Fixierung - First**
Mehraufwand zu den zuvor beschrieben Positionen
für die zusätzl. mech. Zwischenfixierung der zweilagigen Bitumenabdichtung, nach Vorgabe Flachdachrichtlinie, z.B. mittels 4-5 Einzelbefestiger und
Befestigungsteller, einschließlich zusätzl. Überlappung und Lageversatz der Oberlagsbahn.

Abstand:  max. alle 50 cm

incl. Schubbohle: gemäß Anlage
incl. Unterlegen der Schubbohle in Wärmedämmung:
gemäß Anlage
Menge: 48,000 m

**03.11 Mechanische Fixierung - Mitte**
Mechanische Befestigung auf Schubbohle.

Mechanische Befestigung der Abdichtungslagen (Traufe-First-Verlegung) aus den
Vorpositionen, bestehend aus mind. 4 Stück
Befestigungselementen nach Hersteller-Empfehlungen
passenden Tellern jeweils an den Kopfstößen
der Bahnen auf den Schubbohlen fachgerecht herstellen.

incl. Schubbohle: gemäß Anlage
incl. Unterlegen der Schubbohle im Wärmedämmung:
gemäß Anlage.

Angeb. Fabrikat: ..........................
Menge: 48,000 m

**03.12 Traufe ausbilden**
Ausbilden Traufe

bestehend aus Schubbohle: gemäß Anlage
Unterlegen der Schubbohle in Wärmedämmung
gemäß Detail in der Anlage

Unterbrechen der Arbeiten:
Montage Regenrinnenhalter und Einlaufblech
und Regenrinne und Abdeckblech durch
Flaschnerarbeiten bauseits

Weiterarbeit:
Verlegen der Dachabdichtungsbahnen,
Fixieren der Dachbahnen mit Flüssigkunststoff in
separater Position.
Menge: 48,000 m

**03.13 Dehnfuge ausbilden zwischen den beiden Pavillons**
Dehnfugenausbildung

Detail wie nachfolgend beschrieben ausführen, einschließlich Lieferung aller erforderlichen Materialien:
- Die Dampfsperren beidseitig im Bereich der
  Bewegungsfuge enden lassen.
- Die Dampfsperre als Zuschnitt schlaufenartig in
  die Bewegungsfuge lose einlegen und einseitig
  fixieren.
- Wärmedämmplatten im Bereich der Bauwerksfuge
  in einem Abstand von 40 mm verlegen. Zwischenraum mit weicher Mineralfaser ausfüllen.
- Erste Lage der Abdichtung auf der verlegten
  Flächendämmung bis an die Bewegungsfuge
  führen.
- Im Bereich der Bauwerksfuge beidseitig jeweils eine
  unter ca. 60 Grad angeschrägte Dachdämmplatte
  aus PIR, mind. 100 mm dick, Breite jeweils
  ca. 300 mm, aufkleben und den Zwischenraum mit
  Mineralwolle ausfüllen.
- Über den gesamten Keilbereich einen Trennstreifen
  lose auflegen und schlaufenartig in die Fuge
 eindrücken.
- Im oberen Bereich der Dehnfuge eine Schaumstoff-
  Rundschnur, ca. 40 mm Durchmesser, lose einlegen.
- Die gesamte Abdichtung der Dachfläche endet jeweils
  an der Keiloberkante.
- Die Abdichtung der Dehnfuge besteht aus einer ersten
  Lage, fein bestreut, und der Oberlage
  der Vorposition.
  Diese beginnen beidseitig, etwa 10 cm
  abgestuft verlegt, jeweils mind. 20 cm vor
  Vorderkante
  schräg geschnittener Wärmedämmung in den
  Dachflächen. Die erste Lage zwischen den Lagen
  der Flächenabdichtung einbinden.
Menge: 9,000 m

**03.14 Dämmstoffkeil**
Dämmstoffkeil, ca. 10 x 10 cm,
verlegen und fachgerecht durch Anflämmen der ersten
Abdichtungsbahn fixieren.
Menge: 84,000 m

**03.15 Zulage Ecken**
Zulage für das Ausbilden von Ecken/Anschlüssen in der
Dachrandverbreiterung.
Incl. Verstärken und Verbinden nach statischen
Erfordernissen.
Menge: 8,000 St

**03.16 Zulage Hochführen an Attika**
Attikaanschlüsse an der Attika Pos. 03.04
ca. h = 20cm hochführen.
Dampfsperre und beide Lagen der Dachabdichtung
hochführen und oben auf der Attika verlegen
ca. 16 cm breit.
Die Abdichtungslagen sind mittels
Flüssigabdichtung gegen Abrutschen zu sichern,
Flüssigabdichtung in separater Position

Diese beginnen abgestuft verlegt mindestens
20 cm vor der Vorderkante Keil in der Dachfläche und
enden ca. 30 cm über der Abdichtung.
Menge: 57,000 m

**03.17 Zulage Hochführen an Wänden Wandanschluss an Pavillon 1**
Attikaanschlüsse bis ca. h= 30cm.
Dampfsperre und beide Lagen der Dachabdichtung
hochführen.

Diese beginnen abgestuft verlegt mindestens
20 cm vor der Vorderkante Keil in der Dachfläche und
enden ca. 30 cm über der Abdichtung.

Blechverwahrung an vorhandenem Wandanschluss
demontieren und entsorgen.

Gedämmte Aufkantung herstellen
bestehend aus 2 Lagen Randbohlen h100/b150 mm
je eine oben und unten.
Dachneigung 8-12°.

Distanzhölzer zwischen den beiden Lagen ca. h 15 cm
Abstand der Distanzhölzer nach statischer Erfordernis.

Zwischen die Distandhölzer vollständig mit PUR-Dämmung
ausfüllen.

Höhe ca. 35 cm.

Anpressprofil liefern und montieren und zwischen
Profil und
Bauteil mit elast. Dichtstoff fachgerecht schließen.

Liefern und montieren incl. aller Befestigungsmittel
wie Schrauben und Dübel.
Menge: 10,000 m

**03.18 Flüssigabdichtung**
Anschlüsse wie folgt herstellen:

Attikaaufkantung, Wandaufkantungen,
bauseitige Folienleitbleche
oder Fußbereiche von Fensterelementen,
bei  vorbeschriebener Abdichtung eindichten.

Breite ca. 30 cm

Mit Flüssigabdichtung  inkl. Eckausbildungen wie folgt
herstellen:

- Untergrund gegebenenfalls aufrauen
und mit Reiniger säubern (siehe Untergrundtabelle).

- Ränder sowie Abgrenzungen der
 mit Krepp-Band abkleben.

Flüssig-Abdichtung mit Lammfellrolle oder Pinsel auf den trockenen
Untergrund auftragen und Vlies,
110 g/m², Zuschnitt 30 cm, mit 5 cm Überdeckung
vollflächig und hohlraumfrei einbetten.
Die Überdeckungen sind an den Kontaktflächen
zueinander mit Flüssig-Abdichtung zu
belegen.

Flüssig-Abdichtung auf das Vlies wie vorbeschrieben
auftragen.

Verbrauch gesamt mind. 3,0 kg/m²
Trockenschichtdicke gesamt mind. 2,1 mm

Krepp-Band vor dem Aushärten entfernen.

angebotenes Fabrikat:.........................
Menge: 114,000 m

**03.19 Stangentlüfter NW bis 150**
Strangentlüfter NW bis DN 150 liefern und
nach Herstellervorschrift in vorbeschriebenen
Dachaufbau einbauen.

Anschluß wie folgt herstellen:
1. Klebeflansch mit Kaltbitumen-Voranstrich grundieren
2. Dampfsperre vollflächig auf den Klebeflansch
Aufschweißen
3. Nach Verlegen der Dämmung, Abdichtungsbahnen
fachgerecht im Lagenversatz vollflächig auf den
Klebeflansch aufschweißen und mit Flüssigkunststoff
abdichten.

Angebotenes Farbrikat:...................

Incl. aller erforderlichen Befestigungsmittel.
Menge: 8,000 St

**03.20 Sekuranten**
Anschlagpunkte liefern und einbauen,
in den vorbeschriebenen Dachaufbau fachgerecht
einbauen.
Durchführung der Planung für die Dachflächen,
die Montageplanung ist vor der Ausführung dem
Auftraggeber vorzulegen und freigeben zu lassen.

Ständig nutzbare Flachdachabsturzsicherungen,
geprüft nach DIN EN, zum Befestigen der
persönlichen Schutzausrüstung (Anseilen) gegen
Absturz, liefern und fachgerecht montieren in
bestehenden Bitumendachaufbau mit gleicher
Oberlagebahn. inkl. Witterungshaube.

Angebotenes Fabrikat:.................................

Untergrund Stahlbeton-Rippendecke, siehe Anlage.
Die Erschwernis für die Befestigung ist hier
einzurechnen,

incl. aller erforderlichen Befestigungsmittel.
Menge: 16,000 St

**03.21 PSA Set**
Lieferung eines PSA Sets
sowie 23m ABS mobiles Seilsystem.
Menge: 1,000 St

### Titel 04 Taglohnarbeiten

*Hinweis*
Verrechnungssatz für Arbeitskräfte

Verrechnungssatz für Stundenlohnarbeiten die
ausschliesslich auf Anordnung der Bauleitung ausgeführt
werden.
Angeboten wird ein MITTELLOHN der für sämtliche
eingesetzten Arbeitskräfte gleichermassen Gültigkeit
hat, der sämtliche Aufwendungen enthält, insbesondere
den tatsächlichen Lohn mit den Zuschlägen für
Gemeinkosten, Sozialkassenbeiträge, vermögenswirksame
Leistungen, Auslösungen usw., sowie Lohn- bzw.
Gehaltsnebenkosten; Zuschläge für Nacht-, Sonntags- und
Feiertagsarbeit sind jedoch nicht eingerechnet. Der
Mittellohn-Verrechnungssatz ist unter Beachtung der
preisrechtlichen Vorschriften ermittelt. Er gilt
unabhängig von der Anzahl der abgerechneten Stunden.

**04.1 Mittellohn-Verrechnungssatz**
Mittellohn Verrechnungssatz für Regiearbeiten aller
eingesetzten Arbeitskräfte.
Menge: 10,000 Std.

USt %: 19,00
